# Feuerlöschleitung Dresden
Angebotsaufforderung (GAEB 90, DA83)
Währung: EUR

## Zusätzlicher Text
Das Wohngebäude wurden als freistehende Gebäude errichtet. Diese werden
im Zuge der Baumaßnahme verändert und verbleiben im genehmigten Zustand.
Bauliche Veränderung beschränken sich auf die Tiefgarage. Die Tiefgarage
ist aktuell mit Wandhydranten und einer Löschwasserleitung ,,nass"
ausgerüstet, welche mit der Trinkwasserleitung verbunden ist. Im Zuge
der Arbeiten soll die bestehende Leitung vom Netz getrennt werden
demontiert und durch eine Trockenleitung ersetzt werden.

Das Kellergeschoss wurde Massivbauweise errichtet, der obere Anschluss
der Tiefgarage wird teilweise durch die Wohngebäude sowie die
Freiflächen gebildet.

Umstellung von Feuerlöschleitung Nass auf trocken, hierzu müssen
vorhanden Feuerlöschleitungen nass inkl. Wandkästen demontiert werden
(Anlage ausser Betrieb). Neumontage der Feuerlöschleitung trocken inkl.
Montage Löschwassereinspeise Schrank und der dazugehörigen Wandaufbau
Schränke.  De und Montage erfolgen in der Tiefgarage, die zu
montierenden Aufschränke erfolgt nach Zeichnung. Nach den
Montagearbeiten muss eine Sachkundigenabnahme erfolgen.

## Feuerlöschleitung Dresden
Datum: 13.02.25

### Bereich 1 Objekt: Marienberger Str. 63-63d 01279 Dresden

#### Abschnitt 1.1 Baustelleneinrichtung

**1.1.10 vorhalten Maschinen und Geräte, inkl. Baustellenberäumung**
Menge: 1,000 St

**1.1.20 Kernbohrung 100-120 mm**
Kernbohrung 100-120 mm

herstellen, i m Mauerwerk für Rohrdurchführungen im
Keller - b zw. a uch anderen Geschoßen, i n der jeweils
erforderlichen Größe für Rohr- bzw. D oppelrohrleitung
passend herstellen, s odas entsprechende
Brandschutzdurchführungen
angebracht werden können, sollten diese
erforderlich sein. D ie Brandschutzdurchführungen
werden
separat über den Titel " Brandschutz" v ergütet.
Erforderliche Pilotbohrungen bzw . d as Einmessen vor
Durch -
führung der eigentlichen Herstellarbeiten sind in den
Einheitspreisen
einzukalkulieren und werden nicht separat vergütet.
Einschließlich aller erforderlichen Nebenarbeiten,
Schuttabfuhr
und Entsorgung.
Menge: 10,000 St

**1.1.30 Brandschottung R90 DN80**
Brandschottung R90 DN80

bestehend aus :
herstellen mittels Rockwool CONLIT- S chale und Doyma-
Brandschutzdichtmasse, einer Kernbohrung ( die separat
Vergütet wird ) i n Abhängigkeit des
Rohrleitungsdurchmessers,
so dass die Conlit- S chale passgenau eingesetzt werden
kann .
Bei der Erstellung der Kernbohrung ist darauf zu
achten, dass
die Abstandsregeln der MLAR eingehalten werden.
Beidseitige Verfüllung des ggf. vorhandenen Rest-
Ringspaltes
mit 1 5 mm Curaflamm Inject BS + K 1 0 ( oder
gleichwertig und
zulässig )
und wandbündige Glättung mit einem Spachtel und
Anbringung
der notwendigen Hinweisschilder
Einschließlich aller erforderlichen Materialien, Neben
-
arbeiten, Schuttabfuhr und Entsorgung . Die Ausführung
hat gemäß den gültigen DIN Normen, Verordnungen und
Herstellervorgaben zu entsprechen und zu erfolgen .

liefern & montieren
Menge: 10,000 St

**1.1.40 Demontage und Entsorgung Feuerlöschleitung**
Leitung demontieren und abfahren.
Einschließlich aller Form- und Verbindungsstücke
inkl.Isolierung,
Befestigungen, sowie Absperrarmaturen.
Einschließlich aller erforderlichen Nebenarbeiten,
Materialien und Schuttabfuhr / Entsorgung.

Hinweis

Bei den Demontagen ist das gesamte ausgebaute Material
aus dem Gebäude zu schaffen und abzufahren.
Sämtliche Räume, F lure, T reppenhäuser usw . sind
sauber
zu verlassen.
Geringe Massenänderungen berechtigen nicht zu
Preisänderungen in den entsprechenden Positionen.
Das zu demontierende Material geht, w enn nicht anders
bezeichnet, i n das Eigentum des Auftragnehmers über.
Der Schrottwert ist bei der Kalkulation der
entsprechenden Positionen
zu berücksichtigen.
Nicht mehr verwertbare Bestandteile sind
ordnungsgemäß zu entsorgen.
Bei der Entsorgung der demontierten Materialien sind
die gültigen Technischen Regeln, Verordnungen, G esetze
und Unfallverhütungs -V orschriften zu beachten.
Menge: 1,000 psch

### Bereich 2 Feuerlöschleitung Trocken

#### Abschnitt 2.1 Löschwasserleitung Trocken DIN 14 462

**2.1.10 Löschwasserleitung verzinkt als Trockenleitung DN80**
DIN 14 462, Aussendurchmesser 88,9 mm, Verbindung durch
Schrauben und Kupplung, Verlegen im Gebäude und
Zentrale inkl. Dichtungsmaterial, Rohrbefestigung,
Festpunkte, Rohrschlitten mit Schellen, Montage bis 8m
über Fußboden

liefern & montieren
Menge: 165,000 m

**2.1.20 Löschwasserleitung verzinkt als Trockenleitung DN50**
Löschwasserleitung verzinkt  als Trockenleitung DN50
  DIN 14 462, Verbindung durch Schrauben und
Kupplung, Verlegen im Gebäude und Zentrale inkl.
Dichtungsmaterial, Rohrbefestigung, Festpunkte,
Rohrschlitten mit Schellen, Montage bis 8m über
Fußboden

liefern & montieren
Menge: 6,000 m

**2.1.30 Löschwasserleitung verzinkt als Trockenleitung DN32**
Löschwasserleitung verzinkt  als Trockenleitung DN32
  DIN 14 462, Verbindung durch Schrauben und
Kupplung, Verlegen im Gebäude und Zentrale inkl.
Dichtungsmaterial, Rohrbefestigung, Festpunkte,
Rohrschlitten mit Schellen, Montage bis 8m über
Fußboden

liefern & montieren
Menge: 8,000 m

**2.1.40 Rohrbelüfter/entlüfter BEV50 DN50**
DVGW-Arbeitsblatt W 317 für Steigleitung trocken,
Durchfluss 2200 l/min Anschluß DN50

liefern & montieren
Menge: 4,000 St

**2.1.50 Rohrbogen DN80 90° feuerverzinkt**
mit Nut, EN 10240-A1

liefern & montieren
Menge: 45,000 St

**2.1.60 Rohrbogen DN50 90° feuerverzinkt**
Rohrbogen DN50 90° feuerverzinkt mit Nut, EN 10240-A1

liefern & montieren
Menge: 16,000 St

**2.1.70 DN50 Muffe feuerverzinkt EN 10240-A1**
DN50 Muffe feuerverzinkt  EN 10240_A1

liefern & montieren
Menge: 40,000 St

**2.1.80 T-Stück DN80 verzinkt 88,9 mm EN 10240-A1**
liefern & montieren
Menge: 8,000 St

**2.1.90 Anbohrschelle DN80 x 1" Innengewinde verzinkt**
liefern & montieren
Menge: 8,000 St

**2.1.100 Kupplung DN80**
feuerverzibkt EN A 10240-A1, mit Nut

liefern & montieren
Menge: 145,000 St

**2.1.110 Kupplung DN50**
Kupplung DN50 feuerverzibkt EN A 10240-A1, mit Nut

liefern & montieren
Menge: 30,000 St

**2.1.120 Reduzierung DN80x50 feuerverzinkt**
EN 10240-A1

liefern & montieren
Menge: 5,000 St

**2.1.130 Profileisen verzinkt 41x41 mm**
für Befestigung Wand und Deckenbereich
inkl. Dübel/Schrauben/Schutzkappen etc.

liefern & montieren
Menge: 15,000 kg

**2.1.140 Löschwasser Einspeiseschrank**
Löschwasser Einspeiseschrank
mit Löschwasser Einspeiseeinrichtung in Steigleitung
trocken DIN 14 461 Teil 4, einschl.
Befestigungsmaterial für Wandmontage, Anschluss
Steigleitung DN80, inkl. Einspeisearmatur PN25 Rotguss,
mit zwei Eingänge a 45° einschl. B - Fest u. B -
Blindkupplung DIN 86 205 /  86 207, Entleerungsrohr
15x1,5 bis hinter Schranktür geführt,
Anschluss mit drehbaren Innengewinde.
Masse (BxHxT) 700x700x300 mm mit Türblatt aus 2mm Stahl
gekantet, Rahmen glatt, Verschluss mit liegendem
Drehgriff, Tür Feuerwehrverschluss DIN 14 925, zum
öffnen mit Hilfsschlüssel, einschl. Hinweisschild auf
Entleerung der Steigleitung Türinnenseite,
Kennzeichnungsschild  Löschwassereinspeisung DIN 4066
(Masse 148x420 mm) Türaussenseite montiert. RAL7035
Pulverbeschichtet

liefern & monteren
Menge: 1,000 St

**2.1.150 Aufbauschrank 7006 E-RAL 3000**
mit Entnahmearmatur DIN 14 461-5, Schlaucharmatur nach
DIN 14 461 mit schwenkbarem 90° Krümmergehäuse und
Krümmer aus Aluminium-Guss Eingang 2" AG mit drehbarer
Verschraubung aus Messing (zylindrisches Gewinde gemäß
DIN ISO 228) Abgang mit Festkupplung Storz-C und
C-Blindkupplung mit Kette und S-Haken,
Aluminiumlegierung

liefern & montieren
Menge: 5,000 St

**2.1.160 Hydraulische Entleerungseinrichtung**
HYE-1,0 bar

liefern & montieren
Menge: 8,000 St

**2.1.170 Rosette DN80 grau**
Stahlblech pulverbeschichtung

liefern & montieren
Menge: 8,000 St

**2.1.180 Beschilderung Rohrleitung**
Beschilderung Rohrleitung
-Löschwasserleitug trocken-

liefern & montieren
Menge: 60,000 St

**2.1.190 Druckprobe Feuerlöschsystem**
Dichtheitsprüfung mit Wasser durchführen, die
Löschwasserleitung 2min mit 24 bar auf Festigkeit,
10min bei 16 bar auf Dichtheit, über die Prüfungen wir
vom AN Protokoll geführt,  Vorgehensweise nach DIN 14
462, Protokolle sind der Bauleitung sofort nach
Beendigung der Prüfung vorzulegen.
Menge: 1,000 St

**2.1.200 Inbetriebnahme Feuerlöschsystem**
Inbetriebnahme Feuerlöschsystem
nach DIN 14 462 Bereitstellung LKW-Tankfahrzeug zur
Durchflussmessung nach DIN 14 462 unter Mitwirkung
eines ortskundigen Mitarbeiter (Prüfzyklus 2 Jahre)
Menge: 1,000 St

**2.1.210 Sachkundigenabnahme**
Abnahmeprüfung der neu installierten Feuerlöschanlage
durch einen zugelassen Sachkundigen mit schriftlichem
Prüfnachweis Nnach DIN 14 462.
Menge: 1,000 St

### Bereich 3 Brandabschottung

#### Abschnitt 3.1 Conlit

**3.1.10 Nichtbrennbare druckfeste Steinwolle**
Brandschutzschalen für die Brandschutzbekleidung von
Rohrleitungen 88,9, Dämmstärke 60mm, Conlit PS 150

liefern & montieren
Menge: 155,000 m

**3.1.20 Conlit PS 150 Bogen DN80**
Conlit PS 150 Bogen DN80

liefern & montieren
Menge: 45,000 St

**3.1.30 Conlit PS 150 Sprinkler Bogen DN80**
Conlit PS 150  Sprinkler Bogen DN80

liefern &montieren
Menge: 90,000 St

**3.1.40 Conli Steelprotect Section fü Anhänger M10**
Dämmdicke 70mm, bis 300mm lang. Nichtbrennbare
kunstharzgebundene druckfeste
Steinwolle-Brandschutzschale für Bekleidung von runden
Stahlbauteilen.

liefer & montieren
Menge: 50,000 St

### Bereich 4 Gemeinkosten

#### Abschnitt 4.1 Dokumentation

**4.1.10 Technische Bearbeitung/Klärungen**
Engineering einschl. erstellen der Revisionsunterlagen
in  2-fach Papierform und in 1-fach in digital
und Kontrollbuch DVGW für TSL
Menge: 1,000 St
